# A4_NB_Verwaltungsgebäude FIT
Angebotsaufforderung (GAEB DA XML 3.2, DA83)
Projekt: A-10288-00
Währung: EUR
Vergabeart: Öffentliche Ausschreibung
Eröffnung: 09.04.2026 00:00:00
Ende der Zuschlagsfrist: 08.05.2026
Ausführungsbeginn: 01.06.2026
Ausführungsende: 31.03.2027
Auftraggeber: Die Autobahn GmbH des Bundes, Niederlassung Ost/ Abteilung Hochbau, Magdeburger Straße 51, 06112 Halle/Saale; Vergabenummer: A1028800334
Erstellt mit: GXML Toolbox V3.3 R20230829, iTWO_64 V25.0.650, 13.04.2026

## Los 4/03 Personenauf: Los 4.03 Personenaufzug
Datum: 13.04.2026
WaGr: 99_99_01

### Abschnitt 00 Aufzug

#### Titel 00.00 Personenaufzug

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Aufzugsanlage, Personenaufzug 630 kg/8P**
Liefern und Einbau eines maschinenraumlosen,
Seilaufzug (Baubeschreibung beachtend), Personenaufzuges mit getriebelosen Synchronmotorantrieb, nach EN 81-20/50.
Die endgültige Montageplanung ist nach Auftragserteilung der Baupläne zur Prüfung
vorzulegen.
Aufzugstyp: triebwerksloser Personenaufzug, mit Parameter Barrierefreiheit nach EN81-70,
Antriebsart: getriebeloser Synchronmotor,
Tragmittel:  Stahldrahtseile mit Zubehör, Auslegung gem. technischer Kalkulation und EN81,
Bereich der Umgebungstemperatur: mind. 5°C/
max. 40°C,
Bereich Luftfeuchtigkeit: 0% bis 90%,
Aufzugssteuerung: Abwärts-Sammelsteuerung, Einzelaufzug,
Fahrtenzahl/h: 150,
Nennlast : 630 kg/ 8 Personen,
Nenngeschwindigkeit: 1,00 m/s,
Förderhöhe: 3,30m,
Haltestellen: 2,
Zugänge: 2 Türen, einseitige Zuladung,
Fahrkorb: Schwingungsisolierte, mittig geführte Aufhängung in einem stabilen Fangrahmen aus Profilstahl,
Rammschutz: 3seitig 1 Rammschutzleiste aus
Edelstahl
Spiegel: auf der Rückseite ab Handlaufhöhe zur Orientierung des Rollstuhlfahrers beim rückwärtigen Verlassen der Kabine,
Handlaufanordnung: 3-seitiger Handlauf, Edelstahl,
mit Handlaufenden,
Brandschutzklasse: Die Türen erfüllen die Forderung
der EN 81-58, Brandschutzklassifizierung E 120,
Türantrieb: geregelte Türmaschine,
Portale/Mauerumfassungszarge: 2St. mit Installation
auf Schwellenwinkeln im Schacht,
Ausführung der Portale: Edelstahl Design Leinen,
Ansichtsspiegel umlaufend ca. 150 mm breit mit Hinterfüllung und umlaufenden Fugenverguß, leicht zu reinigende Schwellen aus Edelstahl, zusätzliche Türsicherung durch Lichtvorhang,
Steuerung: 1 Knopf-Abwärtssammelsteuerung,
Nennspannung: 400V, 50 Hz, (Aufzugsanlage),
230V, 50 Hz (Licht u.ä.)
Schachtausführung: Mauerwerksschacht/ Schachtgrube
WU- Beton,
ca. Schachtabmessungen : (BXT) 1600 mm x 1800 mm,
ca. Schachtkopf: 3500 mm,
ca. Schachtgrube: 1100 (ab OFF EG)
ca. Öffnung in Schachtdecke: 480x560 mm für Schachtentrauchung,
ca. Tür-Rohbaumaße: (BxT) 1250 mm x 2200 mm
je einseitig, seitlicher Maueranschlag ca. 420 mm,
Triebwerksraum: nicht vorhanden, Antrieb im Schachtkopf mit Treibscheibe,
  Antriebsdaten
Antrieb: getriebeloser Synchronmotor
Nennstrom 11 A
Anlaufstrom 13 A
Typ LED-Leuchten
Schachtlicht: LED-Leuchten
Kabinenbeleuchtung: Licht Fluraustritt
zusätzliche Beleuchtung:in unteren Bereich der Schachttürschürzen
Hauptsicherung: 10 A
Netzanschluss: 3 x 400 / 50 Hz
Befestigung Führungsschienen: Befestigung der Führungsschienen, entsprechend Schachtausführung mit zugelassenen Befestigungsmaterialien.
Kabine und Türen:
Kabinengröße ca.: 1100 mm Breite x 1400 mm Tiefe x 2200 mm Höhe
Türöffnung ca.: 900 mm Breite x 2100 mm Höhe
Wartungstableau: Anordnung, von unten gezählt, in
Haltestelle 2, Montage im Türrahmen integriert, Ausführung in Edelstahl gebürstet
Türtyp: Automatische Schiebetür, ausgelegt für bis zu 200.000 Türzyklen / Jahr, Laufrollen als kunststoff-ummantelte, kugelgelagerte Profil-Laufrolle, Durchmesser min. 43mm 2-teilig links öffnende Schiebetür.
Kabinentüren,
Kabinentür-Oberfläche: Ausführung in Edelstahl gebürstet.
Kabinentürschwelle: Stahlprofil mit Aluminiumabdeckung
Schachttüren:
Türrahmen: Rahmentür
Ausführung und Material der Schachttür-Oberfläche: Ausführung in gebürsteten Edelstahl
Ausführung Kabinenwände: Paneenausrichtung: Vertikale Anordnung der Wandpaneele/Wandschotten, Kabinenwände: Ausführung in Edelstahl gebürstet, Frontwand: Ausführung in Edelstahl gebürstet, Kabinendecke: Abgehängte Decke mit LED-Spots, Ausführung in lackiertem Stahlblech
Kabinenboden: Bodenbelag mit Gummi-Noppen-Boden bzw. glatter Gummi-Boden nach Architektenwunsch und Musterkarte des AN
Spiegel: Rahmenloser Spiegel in Teilbreite & Teilhöhe, Teilbreiter Spiegel an der Rückwand,
Handlauf: Rund mit abgerundeten Enden, Ausführung in Edelstahl gebürstet, Handlauf an der linken Seitenwand,
Kabinentableau: Typ und Ausführung: Kabinenhoch, oberflächenbündig
montiert, Ausführung in Edelstahl
gebürstet, Runde Edelstahl-Kurzhubtaster mit optischer Kommandoregistrierung, weiße Tasterbeleuchtung, Taster mit taktiler Beschriftung, Taster flächenbündig montiert, schwarzes Display,
Taster mit grünem Ring zur Kennzeichnung der Haupthaltestelle,
Typ und Ausführung: Kabinenhoch, oberflächenbündig montiert, Ausführung in Edelstahl gebürstet, Runde Edelstahl-Kurzhubtaster mit
optischer Kommandoregistrierung, weiße Tasterbeleuchtung,
Taster mit taktiler Beschriftung, Taster flächenbündig montiert,
schwarzes Display, Taster mit grünem Ring zur Kennzeichnung der Haupthaltestelle,
Zusatzfunktionen: Tür-Zu-Taster zum vorzeitigen
Schließen der Kabinentür, Tür-Auf-Taster zum manuellen
Öffnen der Kabinentür, Akustische Quittierung der
Rufannahme in den Haltestellen und in der Kabine,
Ausführung der Schlüsselschalter als Profil-Halbzylinder in Ausführung
des AN, inkl. 3 Schlüssel je Schließung.
Haltestellentableaus: Außenrufe: Ausführung und Design der  Haltestellen-Ruftableaus passend zum Kabinentableau,
Montage der Haltestellentableaus am Türrahmen,
Ausführung in gebürstetem, silberfarbigem Edelstahl nach Architektenwunsch
aus Musterkarte des AN, runde Taster, optische und akustische  Quittierung der Rufannahme,
 Fahrtrichtungsanzeige:
Ausführung und Material:
Fahrtrichtungsanzeigen in allen
Haltestellen,Stand- und Weiterfahrtsanzeige, Ausführung und Design passend zum Kabinentableau und
 den  Außenrufen, Deckplatte in Polycarbonat,
Haltestellensignalisation im Türrahmen integriert,
Personenerkennung:  Personenerkennung in Kabinenraum
(durch Sensorik).
Potentialausgleich
- Installation einer Potentialausgleichsschiene am
  bauseitigen Erdungspunkt der Erdungsanlage an Wand /
  Bodenschacht Aufzug
- Anschluss Potentialausgleich Schiene der
  Aufzugsanlage
- Anschluss Schaltanlage und Anlagenteile,
komplett incl. Leitungs- und Kleinmaterial ausführen.

Schaltanlage:
im Schachttürportal neben Schachttür montieren.
Dorthin erfolgen die bauseitigen Kabel und Datenlei- tungen. Die genaue Lage ist den Herstellerangaben
zu entnehmen.
Eventuell zusätzliche Bohrungsöffnungen für die Leitungsführung zu Schacht sind Leistungsumfang AN.
Da kein direkter Sichtkontakt zwischen Schaltschrank und Antrieb besteht, ist in den Schaltschrank ein Aufzugswärterdisplay zu integrieren.
Der AN hat auf das Freihalten der erforderlichen Wartungsfläche vor der Schaltanlage mittels Beschilderung hinzuweisen. der Schaltschrank ist durch Schlösser gegen unbefugte Benutzung zu sichern.
Zur Schaltanlage gehören:
- Schaltschrank mit allen erforderlichen Einbauten; dies betrifft insbesondere:
- Einspeisung mit Sicherungen, Netzfilter, Überspannungsschutz und Steuerspannungserzeuger,
- Leistungselektronik und Schütze,
- 1 Stück Not-Aus Modul,
- 1 Stück handbetätigten Hauptschalter,
- Klemmleisten für Zwischenklemmstellen der
  Steuerleitungen,
- Sicherheits- und Überwachungsschalter,
- Bedienelemente,
Folgende potentialfreie Kontakte sind in der Schaltanlage zu berücksichtigen:
- 1x Notruf,
- 7x GLT/KNX (Störung, Wartung,Notruf),
- 4x Evakuierungssignal,
Bei ausgeschaltetem Hauptschalter sind alle elektrischen Bauteile der Aufzugsanlage funktions-
und stromlos.
Schaltanlage anteilig mit Lieferung, Montage,
Anschluss, und Inbetriebnahme einschließlich allem Zubehör,
Angaben im Bieterangabenverzeichnis über:
Hersteller/Typ '......................................................'

komplett liefern,und montieren, einschließlich allem erforderlichen Zubehör.
Menge: 1,000 St
Kostengruppe DIN 276 2018-12: 461

**00.00.0004 Zulage Störmeldung auf GLT**
Zulage zu beschriebenen Personenaufzug,
für die Störmeldung auf GLT/Bus mit
Zusatzmodul in der Steuerung.
Störungserfassung: Eine Störungsmeldung
ist vorzusehen für:
- Netzspannungsausfall,
- Steuerspannungsausfall,
- Not-End-Schalter,
- Steuerspannungssicherheitskreis,
- Motorüberwachung,
- Türstörung,
- Störung Rauchansaugsystem,
als Sammelstörung. Es muss sichergestellt sein,
dass diese Störmeldung über Datenleitung weitergeführt werden kann. Störung in der Stromversorgung bzw. Umschaltung auf Ersatzstromversorgung ist im Fahrkorb anzuzeigen, fertig montiert auf einer Alu- Grundplatte komplett liefern und montieren, einschließlich allem erforderlichen Zubehör.
Menge: 1,000 St
Kostengruppe DIN 276 2018-12: 461

**00.00.0005 Zulage horizontales Tableau**
Zulage zu beschriebenen Personenaufzug, für die Ausstattung der Kabine mit einem zusätzlichen horizontalen Tableau, zur Verbesserung der Erreichbarkeit der Befehlsgeber, mit einer Deckplatte aus Edelstahl, Höheneinordnung und Anordnung der
Taster gem. DIN 18040, Schrift und Tastenrand mit erhobener Beschriftung, mindestens 3 mm gemäß
Parameter Barrierefreiheit nach EN 81-70, komplett liefern und montieren, einschließlich allem erforderlichen Zubehör.
Menge: 1,000 St
Kostengruppe DIN 276 2018-12: 461

**00.00.0006 Zulage Schlüsselschalter zur längeren Abschaltung**
Zulage zu beschriebenen Personenaufzug, für
die Steuerungsmöglichkeit "Außer -Betrieb-
Schalter" (längere Abschaltung des Aufzuges)
mittels Schlüsseltaster komplett liefern und
montieren, einschließlich allem erforderlichen
Zubehör und zugelassenen Befestigungsmaterialien.
Menge: 1,000 St
Kostengruppe DIN 276 2018-12: 461

**00.00.0007 Zulage Notruftaster mit Gravur**
Zulage zu beschriebenen Personenaufzug,
für Notruftaster mit ersichtlicher Bezeichnung
als Notruftaster (Gravur) komplett liefern und montieren, einschließlich allem erforderlichen Zubehör.
Menge: 1,000 St
Kostengruppe DIN 276 2018-12: 461

**00.00.0008 Zulage Konsolen für Schachttürschwellen**
Zulage zu beschriebenen Personenaufzug,
für Konsolen Schachttürschwellen einschließlich Befestigung im Auszugsschacht, komplett liefern
und montieren, einschließlich allem erforderlichen Zubehör.
Menge: 2,000 St
Kostengruppe DIN 276 2018-12: 461

**00.00.0009 Lotprotokoll**
Herstellung eines Lotprotokolls nach
Vermessung und Prüfung der aufzugstechnischen Verwendbarkeit der Aufzugsschächte
nach Beendigung der Bauleistungen in
Abstimmung mit der Vorortbauleitung.
Insbesondere sind die eingebrachten Türausschnitte und Durchbrüche zu prüfen.
Zeitnahe Übergabe Protokolle an den Fachplaner/ Bauleitung. Lotprotokoll und Prüfung inkl. aller Nebenarbeiten wie oben beschrieben liefern.
Menge: 1,000 St
Kostengruppe DIN 276 2018-12: 461

**00.00.0010 Schild Aufzug im Brandfall nicht benutzen**
Brandschutzschild
"Aufzug im Brandfall nicht benutzen",
nach DIN 4066, Basisqualität: Standard,
nicht lang nachleuchtend,
Ausführung: Folie selbstklebend,
ca. Abmaße: H x B 105 x 297 mm,
an den Zugängen zu den Aufzügen in
Absprache Platzierung Architekt/ AG für
ein Verbot über die Benutzung im Brandfall
liefern und anbringen.
Menge: 2,000 St
Kostengruppe DIN 276 2018-12: 461

**00.00.0011 Schild Angaben zur Notbefreiung**
Schild "Angaben zur Notbefreiung",
nach TRBS 3121, Basisqualität: Standard,
nicht lang nachleuchtend, Ausführung: Folie selbstklebend, in der Nähe von der Notbefreiungselemente in Absprache mit Architekt (Platzierung)/ AG liefern und anbringen.
Menge: 2,000 St
Kostengruppe DIN 276 2018-12: 461

**00.00.0012 Schutzmattenauskleidung**
Schutzmattenauskleidung für
Fahrkorbmaße ca.: 1100mm x 1400mm
 x 2200mm (T i. L . x B x H i. L .),
zu liefern sind, bestehend aus:
3 Stück Schutzmatten (je Kabinenwand eine Schutzmatte) zum Schutz
der Kabinenwände, geeignet für sperrige Lastentransporte. Zur Aufnahme der Schutzmatten sind oberhalb der Seitenwände und der
Rückwand umlaufend Halterungen vorzusehen.
Eine Abstimmung zur genauen Position erfolgt
im Rahmen der Bemusterung.
Schutzmattenauskleidung wie beschrieben
komplett liefern und montieren, einschließlich
allem erforderlichen Zubehör.
Menge: 3,000 St
Kostengruppe DIN 276 2018-12: 461

**00.00.0013 Notrufsystem**
Das Notrufsystem ist mit GSM- Modul und Ferndiagnosesystem für Übernahme der
Aufgaben der beauftragten Person gemäß
TRBS 3121 Pkt. 2.3 als Zweiwege- Kommunikationssystem auszuführen. Durch Betätigen
des Notruftasters in der Kabine wird automatisch
eine Sprechverbindung zur ständig besetzten
Stelle aufgebaut. Zusätzlich ist eine Notrufhupe
im Aufzugsschacht zu installieren, die bei Notruf- auslösung akustische Signale abgibt.
Die Hupe wird oberhalb der Schachttür an einer Haltestelle montiert. Haltestelle nach Festlegung Nutzer/ Architekt. Die Anforderungen nach DIN
EN 81-28 sind vollständig einzuhalten.
Der Leistungsumfang dieser Position besteht insbesondere aus der kompletten Lieferung,
Installation und Anschluss Notrufsystem einschließlich Weiterleitung an besetzte Stelle und Zubehör.
Notrufsystem wie beschrieben komplett liefern und installieren, einschließlich allem erforderlichen Zubehör.
Menge: 1,000 St
Kostengruppe DIN 276 2018-12: 461

**00.00.0014 GSM/3G Außenantenne mit 5 m Kabel**
GSM/UMTS Außenantenne mit Befestigungsbügel, Kabeladapter SMA auf MMCX und Montagematerial,
Für den Innen- und Außenbereich verwendbar
Rundstrahlcharakteristik
Strahler in einem Kunststoffrohr geschützt
5m Low-Loss HF-Kabel fest mit der
Antenne verbunden, SMA(m)
komplett inkl. Befestigungsmaterial
liefern, montieren und anschließen.
Menge: 1,000 St
Kostengruppe DIN 276 2018-12: 461

**00.00.0015 GSM/3G Kabel 5 m Verlängerung**
GSM/UMTS-Antennenkabel, Länge 5 m.
Spezialkabel mit optimierter Dämpfung
für GSM/GPRS/UMTS(3G) Anwendungen.
inkl. Kleinmaterial und Nebenarbeiten
(Einschrumpfen  Verbindung)
liefern, montieren und anschließen
Menge: 1,000 St
Kostengruppe DIN 276 2018-12: 461

**00.00.0016 Vorlage Werkplanung**
Für das Erstellen von Werkplanzeichnungen.
3-fach in Papierform und digital (DWG,PDF)
zur Bestätigung durch den Bauherren einschl. Nacharbeiten bei Änderungen sowie Bereitstellung
der Unterlagen, Abstimmung mit dem Hersteller,
Vorlage 2 Wochen nach Auftragserteilung, EP
gilt für alle beschriebenen Leistungen.
Aus den Darstellungen müssen Konstruktion,
Maße, Einbau, Befestigung und Bauanschlüsse
der Bauteile sowie die Einbautiefe erkennbar sein.
Menge: 1,000 St
Kostengruppe DIN 276 2018-12: 461

**00.00.0017 Aufwand Gegengewicht und Tragmittel**
Führungsrahmen der Ausgleichsgewichte /
des Gegengewichts aus Profilstahl mit
Einlagegewichten und automatischen
Schienenölern. Vorschriftsmäßige Verkleidung
der Gegengewichtsbahn in der Schacht- grube. Spezial-Tragseile in der erforderlichen
Anzahl, einseitig federnd und nachspannbar.
Der Zustand der Seile muss jederzeit durch
eine Sichtprüfung und einfaches messen (z.B.
 mit einer Messlehre) erkennbar sein.
Aufwendige technische Verfahren wie z.B.
Ultraschall- oder Röntgenuntersuchungen sind
nicht notwendig.
Sollten abweichend vom Leistungsverzeichnis
nicht Stahltragseile sondern z.B. Riemen / Gurte
als Tragmittel verwendet werden, sind diese zu überwachen. Die dafür notwendigen Prüfmittel
sind vom AN im Leistungsumfang enthalten.
Weiterhin ist das Wechselintervall entsprechend Baumusterprüfung sowie die Gesamtkosten für
den einmaligen Austausch und die verbindlich
anzugeben. Zusatzkosten für Wartungsmodule
für die Wartung durch eine andere Fachfirma sind anzugeben.

Gesamtkosten Tragmittel erneuern inkl. Lohn,
Material und Entsorgung.
Wartungsaufwendungen liefern.

Riemenwechsel nach Fahrten: '......................................................' vom Bieter einzutragen
Riemenwechsel nach Jahren: '......................................................' vom Bieter einzutragen
Menge: 1,000 St
Kostengruppe DIN 276 2018-12: 461

**00.00.0018 Montagegerüst, -ablauf, -koordinierungen**
Montagegerüst,
Wenn keine gerüstlose Montage durchgeführt
werden kann, so sind die Vorablieferung der
Rüsthülsen, die Lieferung, Montage, der
erforderlichen Montagegerüste nach UVV und
DIN 4420 durch den AN zu erbringen.
Die Verantwortung für die Rüstungen während
der gesamten Nutzungszeit obliegt dem AN.
Direkt nach erfolgter Demontage der Montagegerüste ist das Material von der Baustelle zu entfernen.
Kosten für die Gesamtleistung Montagegerüste
komplett inkl. AN Unterlagen zum Montageablauf, Koordinierung Gewerke, sowie inkl. aller Nebenarbeiten liefern, montieren und bereitzustellen.
Menge: 1,000 St
Kostengruppe DIN 276 2018-12: 461

**00.00.0019 Rückbau Montagegerüst im Aufzugsschacht**
Rückbau, Abtransport, regelkonforme Entsorgung
der Montagerüstungen im Aufzugsschacht mit
Nachweis, einschließlich Schachtabsperrungen,
Boden: Gerüstschuhe, Holzbalken abgebrettert,
Tür: Absturzsicherung (Hand- und Knielauf,
Fußleiste) Kosten für die Gesamtleistung Gerüstdemontage komplett inkl. aller Nebenarbeiten liefern und ausführen.
Menge: 1,000 St
Kostengruppe DIN 276 2018-12: 461

**00.00.0020 Automatische Schachtentrauchung**
Liefern und Einbau Automatische Schachtentrauchung,
einschließlich Wetterschutzhaube (Dach),
Jalousieklappe (Größe gem. Angabe), fertig montierter Sicherheitsstellantrieb, Rauchansaugsystem (EN54-20 zertifiziert), Luftfiltereinheit, Rohrleitungssystem mit Alu- Schnellverbindern, Zeit-Intervall- Steuerung, Temperatur-Steuerung, CO2-Auslösung, Lüftungsbedarfserkennung mit Sensorik zur Erkennung einer Aufzugssteuerung mit Personeneinschluss, zur Erkennung von Personen im Schacht, Feuchtigkeitsfühler, Befestigungsmaterial, SDS-Bohrer DM 6x200 mm, vorkonfektionierter Kabelsatz mit Steckverbindern, Aerosol-Testspray, CO2- Testspray, Betriebs- und Montageanleitung, Baumusterprüfbescheinigung,
CE- Konformitätserklärung,
Für Öffnung gem. SächsBO mind. 0,10 m²,
(2,5% der Schachtfläche 0,075 m²)
- gewählte Jalousieklappe ca. 400x400 mm
  geometrischer Querschnitt mind. 0,10 m²,
- Montagevariante: flächenbündig, Montage in Öffnung,
- Rohbauöffnung: 480x560 mm,
- Evakuierungsfahrt: nein,
- passende Einbaurahmen Jalousieklappe aus
  feuerverzinktem Stahlblech d=1,5 mm, für
  Jalousieklappen,
- Steckernetzteil 24VDC/1,0A max.,
- Ausführung steckbar ( Stecker/Kupplung).
Beim Einbau in die bauseitig vorbereitete Deckenöffnung ist eine Überdeckung von Lastaufnahmepunkten auszuschließen, maßlich dazugehörige Wetterschutzhaube aus verzinktem Stahlblech, d=1,5 mm, gekantet, mit ausgestanzten Blechbereichen, der Lüftungs- querschnittsgröße der eingebauten Jalousieklappe angepasst, Eindichten der Wetterschutzhaube ist
im Los Dach enthalten, komplett liefern und montieren, einschließlich allem erforderlichen Zubehör und zugelassenen Befestigungsmaterialien.
Menge: 1,000 St
Kostengruppe DIN 276 2018-12: 461

**00.00.0021 Betriebsbuch für Aufzugsanlage**
Betriebsbuch für Aufzugsanlagen (Mindestformat DIN A5) zum Eintrag von Betriebszuständen, Ereignissen,
Instandhaltungen usw. inkl. Aufnahmerahmen an Wand zur ordentlichen und nachhaltigen Aufnahme liefern und montieren.
Menge: 1,000 St
Kostengruppe DIN 276 2018-12: 461

**00.00.0022 Entwurfsprüfbescheinigung**
Erstellen und Beantragung einer Entwurfsprüf- bescheinigung, nach Erfordernis wird durch Los KKE 4/02.4 Sicherheitstechnik im Aufzugsschacht ein Brandmelder installiert - bei Aufzugsfremden Einrichtungen (Brandmelder) ist eine Beantragung einer Entwurfsbescheinigung erforderlich, liefern und ausführen.
Menge: 1,000 St
Kostengruppe DIN 276 2018-12: 461

**00.00.0023 Prüfbescheinigungen**
Nachfolgend beschriebene Prüfbescheinigungen und Dokumentationen sind bei der Aufzugsabnahme vorzulegen:
- Störstrahlungsaussendung DIN EN 12015 und
- Störstrahlungsfestigkeit DIN EN 12016,
- Schallschutz. liefern und ausführen.
Menge: 1,000 St
Kostengruppe DIN 276 2018-12: 461

**00.00.0024 Prüfung vor Inbetriebnahme**
Prüfung des Aufzuges vor der ersten Inbetriebnahme. Diese Prüfung wird im Rahmen des Inverkehrbringens des Aufzuges unter Beachtung des Artikels 0.2.5 der EN 81-20/50 und §15 Betriebssicherheitsverordnung durchgeführt durch eine zugelassene Überwachungsstelle (ZÜS), einschließlich der Prüfung der Lüftungs- und Rauchableitungsanlage in Aufzugsschächten vor der ersten Inbetriebnahme auf Übereinstimmung mit den Anforderungen der Aufzugs- und Maschinenrichtlinie mit Nachweis. Die vorgeschriebene Prüfung wird vom AN veranlasst.
Menge: 1,000 St
Kostengruppe DIN 276 2018-12: 461

**00.00.0025 Messung und Erteilung Energiezertifikat**
Durchführen der notwendigen Messungen und Erteilen eines Energiezertifikates DIN EN ISO 25745-2,
zum Nachweis der Energieeffizienzklasse A,
inkl. aller Nebenarbeiten liefern und ausführen.
Menge: 1,000 St
Kostengruppe DIN 276 2018-12: 461

**00.00.0026 Messung Vibration Bewegung**
Messung ISO 8100-34 der Vibrationen und ruckartigen Bewegungen des Fahrkorbes durch Erfassen der Beschleunigungswerte in allen 3 Raumachsen, Darstellung der Messergebnisse in Diagramm- und Tabellenwerten
inkl. aller Nebenarbeiten liefern und ausführen.
Menge: 1,000 St
Kostengruppe DIN 276 2018-12: 461

**00.00.0027 Sachverständigenabnahme**
Die vorgeschriebene Abnahmeprüfung wird
vom AN veranlasst. Erstellung der erforderlichen Unterlagen, Terminvereinbarungen und Durchführung sind Sache des AN. Prüfgewichte stellt
der AN. Monteurgestellung zur Abnahme durch unabhängigen Sachverständigen, Einweisung
des erforderlichen Bedienungspersonals sowie
Übernahme der Gebühren einschließlich Gestellung der Belastungsgewichte und des Montagepersonals.
Einweisung von beauftragter Person für
Aufzugsanlagen ohne besondere Berechnung.
Für die Sachverständigenabnahme ist die
Teilnahme des Auftraggebers zu gewährleisten
und der Abnahmetermin entsprechend zu koordinieren, einschl. Gebühren der ZÜS und Übergabe
der Prüfbescheinigung an den AG,
inkl. aller Nebenarbeiten liefern und ausführen.
Menge: 1,000 St
Kostengruppe DIN 276 2018-12: 461

**00.00.0028 Einweisung**
Einweisung zur sachgerechten Durchführung
von Befreiungsmaßnahmen und Beurteilung
von Mängeln, die zu einer Gefährdung von
Personen führen können und durch einfache
von der Benutzerebene durchführbare Prüfungen
erkennbar sind (Betriebssicherheitsverordnung), einschl. Ausstellen einer Teilnahmebestätigung/
eines Zertifikates je Teilnehmer, 3 Teilnehmer, Durchführung der Einweisung vor Erstinbetriebnahme, incl. aller Nebenarbeiten liefern und
ausführen.
Menge: 1,000 St
Kostengruppe DIN 276 2018-12: 461

**00.00.0029 Einweisung Personenbefreiung TRBS 3121 Teilnahme /-Zertifikat**
Einweisung von beauftragten Personen des
AG vor Ort an der installierten Anlage zur
Durchführung der regelmäßigen Inaugenscheinnahme und Funktionskontrolle nach TRBS 3121
und von Befreiungsmaßnahmen eingeschlossener
Personen mit praktischen Übungen, einschl.
Ausstellen einer Teilnahmebestätigung/eines Zertifikates je Teilnehmer, 3 Teilnehmer,
Durchführung der Einweisung vor Erstinbetriebnahme, inkl. aller Nebenarbeiten liefern und
ausführen.
Menge: 1,000 St
Kostengruppe DIN 276 2018-12: 461

**00.00.0030 Abnahmedokumentation**
Erstellung der Abnahmedokumentation
mit allen erforderlichen Unterlagen,
- Schaltplan Anlage
- Grundriss-/ Schnittpläne Etagen,
- Tableauzeichnungen,
- technische Datenblätter,
- Prüfanleitungen /- bescheinigungen,
- Übersicht der vorhandenen aufzugsexternen Sicherheitseinrichtungen und
  zugehörige Prüfbescheinigungen. Diese
  Übersicht muss Angaben über die Rechtsgrundlagen und über die Prüffristen enthalten.
  Für eine Beurteilung der baurechtlichen Prüfbescheinigungen hinsichtlich der Schnittstelle
  zum Aufzug sind die erforderlichen Prüfberichte
  zur Einsicht vor Ort zur Verfügung zu stellen.
- Notfallplan und Notbefreiungsanleitung.
  Die Angaben zur Notbefreiung sind in der Nähe
  der Notbefreiungselemente anzubringen,
- CE-Zertifikate,
- bauaufsichtliche Zulassung,
- Gefahrenanalysen,
- Schachtkörperzeichnungen
- Unterlagen Entrauchung
- Stücklisten, Protokolle, Wartungshinweis etc.
  in 3-fach Ausfertigung in Papierform und digital
  (pdf & dwg) einschließlich CD, Gliederung in den
  Abnahmeordnern entspricht der Registergliederung der
  CD, Übergabe an den Bauherren komplett erstellen und nachweislich übergeben.
Menge: 1,000 St
Kostengruppe DIN 276 2018-12: 461

**00.00.0031 Endabnahme Aufzug**
Durchführung der Endabnahme mit Konformitätsbescheinigung und Übergabe der Konformitätserklärung
nach 2014/33/ EU mit allen erforderlichen Dokumentationen zur sofortigen Inbetriebnahme des Aufzuges und Verwendung durch die Benutzer (z. B. Prüfbescheinigungen durch
eine vom AN frei gewählte benannte Stelle aus
der europäischen Nando-Datenbank oder
Nachweise eines Qualitätssicherungsverfahrens
zur eigenverantwortlichen Endabnahme durch den AN), sämtliche Unterlagen, Bescheinigungen und Dokumentationen in deutscher Sprache jeweils
2-fach, geheftet in Ordnern, inkl. aller Nebenarbeiten liefern und ausführen.
Menge: 1,000 St
Kostengruppe DIN 276 2018-12: 461

#### Titel 00.01 Wartung

WaGr: 99_99_02

**00.01.0001 Wartungsvertrag**
Regelmäßige Wartung der Aufzugsanlage und
betriebsmäßige Prüfung aller Teile entsprechend der
Nutzung des Aufzuges und seiner technischen Ausstattung
nach Herstellerangaben durchführen. Dazu ist mit dem
Hauptangebot der beiliegende Wartungsvertrag ausgefüllt
mit dem Angebot einzureichen.
Menge: 4,000 a
Kostengruppe DIN 276 2018-12: 461
